# Alt-Undicht 00815 Wasserloch_Tiefseegraben 1
Leistungsbeschreibung (GAEB 90, DA81)
Projektbezeichnung: Alt-Undicht 00815  Wasserloch_Tiefseegraben 1
Währung: EUR

## Zusätzlicher Text
Alternative Bauteilabdichtung an Bauwerken mittels Getifix
Acrylatgel-Injektion zum Schutz vor eindringender Feuchtigkeit.

Sehr geehrte Damen und Herren,

vielen Dank für Ihr Interesse an unserer Leistung.
Nachfolgend dürfen wir Ihnen für die gewünschte Leistung unser Angebot
unterbreiten.
Auf der Grundlage der zur Verfügung gestellten Unterlagen, dem gemeinsam
durchgeführten Ortstermin und den dabei visuell und messtechnisch
eruierten Ergebnissen haben wir nachfolgenden Sanierungsvorschlag nach
den Getifix-Qualitätsrichtlinien für Sie konzipiert.
Zum Nachweis der Fachqualifikation zur Ausführung von Vergelungsarbeiten
hat der Getifix-Fachbetrieb eine allgemeine Kenntnisprüfung zu
"Bauwerksabdichtungsarbeiten" in Zusammenarbeit mit der TÜV Rheinland
Group sowie eine Spezialschulung mit Kenntnisprüfung zu
"Vergelungsarbeiten" Zusammenarbeit mit der MFPA Leipzig abgelegt (siehe
Anlage zu diesem Angebot).
Über eine Beauftragung würden wir uns freuen. Eine fach- und
termingerechte Ausführung dürfen wir Ihnen schon vorab zusichern.
Sollten Sie noch Fragen haben, stehen wir Ihnen selbstverständlich
jederzeit gern zur Verfügung.

Mit freundlichen Grüßen,

Ihr Getifix-Fachbetrieb für Spezialabdichtungen
Anlage: - TÜV/Getifix Kenntnisprüfung
        - MFPA-Kenntnisprüfung
        - Getifix Qualitätsrichtlinie

## Baugrund- / Baukörpervergelung
Datum: 01.01.08

### 001 Baustelleneinrichtung und Vorarbeiten

**001.0001 Baustelleneinrichtung**
Baustelle einrichten, An- und Abfuhr
aller benötigten Materialien, Geräte und
Maschinen, einschließlich der Vorhaltung
der Geräte für den Zeitraum der
Bearbeitung.
Räumen der Baustelle und
Wiederherstellung aller benutzten
Flächen in den ursprünglichen Zustand,
einschl. notwendiger Zwischenreinigung.
Menge: 0,000 Pau

### 002 Nebenleistungen

**002.0001 Bohrungen in Stahlbeton D=18mm**
Bohrungen im Stahlbeton D=18 mm  im
Spiralbohrverfahren herstellen.
Bohrlochtiefe enstpricht bei der
Baugrundvergehlung der Wandstärke und
bei der Baukörpervergelung der um 5 cm
verringerten Wandstärke.
Bohrlöcher bei Bedarf trocken ausblasen
bzw. reinigen.

Wandstärke bis 30 cm
Menge: 0,000 Stck

**002.0002 Zulage zur Vorposition: Bohrungen in Stahlbeton**
Wandstärke über 30 cm
Zulage zur Vorposition: Bohrungen in
Stahlbeton bei größeren Wandstärken

Zulage je 1 Stck Bohrung je weitere 10
cm Wandstärke
Menge: 0,000 Stck

**002.0003 Bohrungen in Stampfbeton D=18mm**
Bohrungen im Stampfbeton D=18 mm  im
Spiralbohrverfahren herstellen.
Bohrlochtiefe enstpricht bei der
Baugrundvergehlung der Wandstärke und
bei der Baukörpervergelung der um 5 cm
verringerten Wandstärke.
Bohrlöcher bei Bedarf trocken ausblasen
bzw. reinigen.

Wandstärke bis 30 cm
Menge: 0,000 Stck

**002.0004 Zulage zur Vorposition: Bohrungen in Stampfbeton**
Wandstärke über 30 cm
Zulage zur Vorposition: Bohrungen in
Stampfbeton bei größeren Wandstärken

Zulage je 1 Stck Bohrung je weitere 10
cm Wandstärke
Menge: 0,000 Stck

**002.0005 Bohrungen in Ziegelmauerwerk D=18mm**
Bohrungen im Ziegelmauerwerk D=18 mm  im
Spiralbohrverfahren herstellen.
Bohrlochtiefe enstpricht bei der
Baugrundvergehlung der Wandstärke und
bei der Baukörpervergelung der um 5 cm
verringerten Wandstärke.
Bohrlöcher bei Bedarf trocken ausblasen
bzw. reinigen.

Wandstärke bis 30 cm
Menge: 0,000 Stck

**002.0006 Zulage zur Vorposition: Bohrungen in Ziegelmauerwerk**
Wandstärke über 30 cm
Zulage zur Vorposition: Bohrungen in
Ziegelmauerwerk bei größeren Wandstärken

Zulage je 1 Stck Bohrung je weitere 10
cm Wandstärke
Menge: 0,000 Stck

**002.0007 Bohrungen in Natursteinmauerwerk D=18mm**
Bohrungen im Natursteinmauerwerk D=18 mm
im Spiralbohrverfahren herstellen.
Bohrlochtiefe enstpricht bei der
Baugrundvergehlung der Wandstärke und
bei der Baukörpervergelung der um 5 cm
verringerten Wandstärke.
Bohrlöcher bei Bedarf trocken ausblasen
bzw. reinigen.

Wandstärke bis 30 cm
Menge: 0,000 Stck

**002.0008 Zulage zur Vorposition: Bohrungen in Natursteinmauerwerk**
Wandstärke über 30 cm
Zulage zur Vorposition: Bohrungen in
Natursteinmauerwerk bei größeren
Wandstärken

Zulage je 1 Stck Bohrung je weitere 10
cm Wandstärke
Menge: 0,000 Stck

**002.0009 GETIFIX Gel-Injektionspacker D17 250 mm**
GETIFIX Gel-Injektionspacker D17 250 mm
liefern, in die vorbereiteten
Bohrlöcher versetzen.

Verbrauch:
1 Stck GETIFIX Gel-Injektionspacker D17
250 mm mit Flachnippel, 4,5 mm
Durchlasskugel und Flügelmutter
Menge: 0,000 Stck

**002.0010 GETIFIX Gel-Injektionspacker D17 600 mm**
*** Bedarfsposition mit GB
Im Bedarfsfall, wenn kein Injektionsgut
in den Baukörper gelangen soll bzw. zur
Überbrückung von Hohlräumen, GETIFIX
Gel-Injektionspacker D17 600 mm liefern,
in die vorbereiteten  Bohrlöcher
versetzen.

Verbrauch:
1 Stck GETIFIX Gel-Injektionspacker D17
600 mm mit Flachnippel, 4,5 mm
Durchlasskugel und Flügelmutter
Menge: 0,000 Stck

**002.0011 Hohlraumvorverfüllung ins Bauwerk**
Über die anzubringenden Packer die
hierfür geeignete GETIFIX
Zementsuspension in das Bauwerk bzw
Hohlräume im Niederdruckverfahren
einpressen.

Wandstärke: 30 cm ohne Vorsatzschale
Kalkulierter Verbrauch:
3 kg Zementsuspension/Stck
Menge: 0,000 Stck

**002.0012 Zulage zur Vorposition: Mehrverbrauch**
*** Bedarfsposition mit GB
Zulage zur Vorposition:
Mehrverbräuche an Zementsuspension
werden nach Lieferschein abgerechnet
Menge: 0,000 kg

**002.0013 Ausbauen Injektionspacker und schließen mit GETIFIX Sperrmörtel HK**
Nach der Injektion und dem Aushärten
GETIFIX Acrylat-Injektionsgeles sind die
Injektionspacker auszubauen und die
Löcher mit GETIFIX Sperrmörtel HK zu
schließen.

Verbrauch:
ca. 0,08 kg/Stck GETIFIX Sperrmörtel HK
Menge: 0,000 Stck

### 003 Vergelungsmaßnahme

**003.0001 Baugrundvergelung mit GETIFIX Acrylat-Injektionsgel**
Verpressen des Baugrundes zur Ausbildung
eines Gelschleiers zum Zwecke der
Abdichtung mit dem auf
Grundwasserverträglichkeit zugelassenem
GETIFIX Acrylat-Injektionsgel.
Im Vorfeld sind
zu diesem Zweck die Wandflächen im
Abstand von _______ cm, waagerecht und
senkrecht, zu durchbohren. Die konkreten
Bohrlochabstände wurden entsprechend den
Ergebnissen der Voruntersuchungen
festgelegt. Die waagerechten
Bohrlochreihen wurden um jeweils halben
Bohrlochabstand versetzt angeordnet.
Der Bohrlochdurchmesser beträgt 18 mm.
Die GETIFIX Gel-Injektionspacker (Stahl)
D17  wurden mit einer auf die konkreten
örtlichen Gegebenheiten abgestimmeten
Packerlänge in den Baukörper gesetzt,
bei Bedarf erfolgte eine Vorverpressung
mit einer speziellen Zementsuspension.

Als Posiotionsleistung werden die Packer
mit GETIFIX Acrylat-Injektionsgel im
Niederdruckverfahren mit Drücken bis
max. 10 bar verpresst.
Die zu verfüllenden Packer sind
schrittweise mit Nippel zu versehen und
so lange u.U. auch mehrstufig zu
verpressen, bis sich Druck aufbaut bzw.
das Gel aus den Nachbarpackern
herausläuft.

Kalkulative Menge an fertiger GETIFIX
Acrylat-Injektionsgel-Mischung: 40 l/m²

Verarbeitung mit 2(3) Komponenten-Pumpe
im Niederdruckverfahren.

Verbrauch:
40,0 l/m²  GETIFIX Acrylat-Injektionsgel
als fertige Mischung
Menge: 0,000 m²

**003.0002 Baukörpervergelung mit GETIFIX Acrylat-Injektionsgel**
Verpressen des Baukörpers zur Ausbildung
eines Gelschleiers im Körper zum Zwecke
der Abdichtung mit dem auf
Grundwasserverträglichkeit zugelassenem
GETIFIX Acrylat-Injektionsgel.
Im Vorfeld sind
zu diesem Zweck die Wandflächen im
Abstand von _______ cm, waagerecht und
senkrecht, zu durchbohren. Die konkreten
Bohrlochabstände wurden entsprechend den
Ergebnissen der Voruntersuchungen
festgelegt. Die waagerechten
Bohrlochreihen wurden um jeweils halben
Bohrlochabstand versetzt angeordnet.
Der Bohrlochdurchmesser beträgt 18 mm.
Die GETIFIX Gel-Injektionspacker (Stahl)
D17 200 mm Packerlänge wurden  in den
Baukörper gesetzt, bei Bedarf erfolgte
eine Vorverpressung mit einer speziellen
Zementsuspension.

Als Posiotionsleistung werden die Packer
mit GETIFIX Acrylat-Injektionsgel im
Niederdruckverfahren mit Drücken bis
max. 10 bar verpresst.
Die zu verfüllenden Packer sind
schrittweise mit Nippel zu versehen und
so lange u.U. auch mehrstufig zu
verpressen, bis sich Druck aufbaut bzw.
das Gel aus den Nachbarpackern
herausläuft.

Bohrlochtiefe bis ca. 20 cm
Kalkulative Menge an fertiger GETIFIX
Acrylat-Injektionsgel-Mischung: 20 l/m²

Verarbeitung mit 2(3) Komponenten-Pumpe
im Niederdruckverfahren.

Verbrauch:
20,0 l/m²  GETIFIX Acrylat-Injektionsgel
als fertige Mischung
Menge: 0,000 m²

**003.0003 Zulage für Mehrverbrach an GETIFIX Acrylat-Injektionsgel**
*** Bedarfsposition mit GB
Zulage zur Vorpositionen für den
Mehrverbrauch von GETIFIX
Acrylat-Injektionsgel.

Verbrauch:
1,0 l GETIFIX Acrylat-Injektionsgel als
fertige Mischung
Menge: 0,000 l

**003.0004 Nachverpressen ohne Setzen neuer Packer im Abdichtungsbereich**
*** Bedarfsposition mit GB
Nachverpressen einzelner Bohrlöcher
über noch nicht entfernte GETIFIX
Gel-Injektionspacker (Stahl) D17.

Exclusiv Gelverbrauch (im Nachweis als
Zulage in Vorposition)
Menge: 0,000 Stck

**003.0005 Nachverpressen mit Setzen neuer Packer im Abdichtungsbereich**
*** Bedarfsposition mit GB
Nachverpressen einzelner Bereiche über
neu zu setzende Packer.

Diese Position dient nur der Darstellung
und des Mengennachweises.

Die Berechnung erfolgt in den
Hauptpositionen.
Menge: 0,000 Stck

### 004 Zusatzleistungen

**004.0001 Stundenlohnarbeiten**
*** Bedarfsposition mit GB
Stundenlohnarbeiten für einen
GETIFIX-Fachmann  für unvorhersehbare
Arbeiten
Menge: 0,000 h

**004.0002 Dokumentation**
Folgende Parameter der Injektion sind zu
dokumentieren:
¨ Bauteilbezeichnungen mit
Packerabstand/ -raster
¨ GETIFIX Acrylat-Injektionsgel
(Verbrauch/m² bzw. Packer, Charge,
Lieferdatum, Reaktionszeit,
Rückstellprobe)
¨ Baugrund- und Umgebungstemperatur
¨ Injektionsgerät und verwendeter
Injektionsdruck,
Menge: 0,000 Stck

## Zusätzlicher Text
ZTV GETIFIX Baugrund-/Baukörpervergelung
Behebung von Undichtigkeiten an Bauteilen mittels vollflächiger oder
partieller  Baugrund-/Baukörpervergelung gegen Bodenfeuchtigkeit, nicht
drückendes und drückendes Wasser im Sinne der Definition der DIN 18195

A) PLANUNG- UND LEISTUNGSBESCHREIBUNG

Bei Planung der Abdichtungsarbeiten sowie vorausgehender und folgender
Bauleistungen sind zu beachten:

Regeln der Technik; wie ,,Nachträgliche Abdichtung erdberührter
Bauteile"  (WTA-Merkblatt 4-6-05 D), "Gelinjektion in der
Bauwerksabdichtung" (WTA-Merkblatt ), das STUVA Merkblatt "Abdichtung
von Bauwerken durch Injektion (ABI)" sowie die DIN18195
"Bauwerksabdichtung" soweit zutreffend.

B)  BESONDERE TECHNISCHE VERTRAGSBEDINGUNGEN / VERFAHRENSBESCHREIBUNG

1. Einleitung

Gelinjektionen in der Bauwerksabdichtung sind Sonderverfahren, die
außergewöhnliche Anforderungen an die Sachkunde des Planers/Ausführenden
stellen. Die nachträgliche Abdichtung muss sicherstellen, dass die
erdberührten Bauteile wannenartig umschlossen sind. Hierbei können
vorhandene, funktionsfähige Abdichtungen einbezogen werden. Anschluss
und Verträglichkeit mit den Injektionsmaterialien sind sicherzustellen.

2. Beschreibung der Verfahren
Abdichtungen in Injektionsverfahren können für alle Lastfälle, gemäß DIN
18195  "Bauwerksabdichtung", eingesetzt werden.
Als Einsatzbereiche kommen in Frage:
¨ flächige Abdichtungen (vertikal, horizontal)
¨ partielle Abdichtungen (Risse, Hohlstellen. Anschlüsse,
Durchdringungen, Fugen, Rohrmuffen usw.)
Schleierinjektionen erfolgen außerhalb des Bauteils, in der Regel im
Baugrund vor dem Bauteil und werden im Niederdruckinjektionsverfahren
(< 10 bar) ausgebildet. Hierbei wird der umgebende Baugrund als
Stützgerüst benutzt.
Die rastermäßig angeordneten Bohrlocher werden in Abhängigkeit des
umgebenden Baugrundes (z.B. Haufwerksporigkeit) der Art eingebracht,
dass sie das Bauteil durchstoßen. Der Rasterabstand wird in der
Instandsetzungsplanung festgelegt.
Die Packer werden von der Innenseite des Bauteils montiert.
Vor Ausführung der eigentlichen Injektionsarbeiten wird empfohlen, eine
Probeinjektion vorzunehmen. Hierbei kann u.a. festgestellt werden, ob
mit dem vorgegebenen Raster ein vollflächiger lnjektionsschleier
ausgebildet werden kann und wie hoch der zu erwartende Materialverbrauch
sein wird.
Es ist auch möglich, einen Injektionskörper im Bauteil zu erzeugen.
Grundvoraussetzung ist hier die volle Erreichbarkeit aller Fehlstellen.
Aus diesem Grund bedarf es hier einer gezielten Auswahl des
Bohrlochrasters sowie der Wahl der Bohrlochtiefe. Diese Kennwerte sind
u.U. im Vorfeld über Probeverpressungen abzuklären. Auch bei der
Injektion in das Bauteil darf nur mit Niederdruck (<10 bar) gearbeitet
werden. Bei diesem Verfahren ist auch eine Reaktionszeit des
Injektionsgeles von mehr als 10 min  zwingend.
Grundsätzlich erfolgt die  Injektion mit einem auf den Einzellfall
abgestimmtem Druck und ist der Art vorzunehmen, dass ein
zusammenhängender Dichtungsschleier im Baugrund/Baukörper entsteht. Die
Kontrolle des Materialflusses kann z.B. über die offenen Packer
erfolgen. Die technischen Eigenschaften des Injektionsstoff werden durch
die speziellen Gegebenheiten, z.B. Reaktionszeit, Fließeigenschaften
usw., bestimmt.
Nach Beendigung der Injektion müssen die Packer entfernt werden. Die
verbleibenden Öffnungen sind zu schließen. Hier empfiehlt es sich,
quellfähige, schwindarme Mörtel einzusetzen.
Bei Bedarf können Nachinjektionen erforderlich werden, die systembedingt
sind und keinen Mangel darstellen.
Folgende Parameter der Injektion sind zu dokumentieren.
¨ Wasserbelastung des Bauwerks / Baugrunds während der Ausführung
¨ Temperaturen (Injektionsstoff, Baugrund- und Umgebungstemperatur)
¨ Packerabstand/ -raster
¨ Injektionsstoff(Produktname, Hersteller, Chargen-Nr.) Reaktionszeit
des lnjektionsstoffs, verarbeitete Menge
¨ Injektionsgerät

C) ANGEBOT UND KOSTEN

Angebot lt. VOB Verdingungsordnung für Bauleistungen, neueste Ausgabe,
Teil A DIN 1960, Teil B DIN 1961 und Teil C. Allgemeine technische
Vertragsbedingungen für Bauleistungen (ATV) - Allgemeine Regelung für
Bauarbeiten jeder Art DIN 18299 Punkt 2.1.3.
Die endgültige Abrechnung erfolgt nach örtlichem Aufmass, bezogen auf
die Leistungseinheit des Angebotes.

1. Angebot lt. Leistungsverzeichnis einschließlich der ZTV sowie der
"VOB Verdingungsordnung für Bauleistungen, neueste Ausgabe, Teil B DIN
1961".
Die Regelungen der VOB/C "Allgemeine Technische Vertragsbedingungen für
Bauleistungen (ATV) - Abdichtungsarbeiten - DIN 18336" gelten
hinsichtlich der dort genannten und geforderten "gebräuchlichsten
genormten Stoffe und Bauteile" ausdrücklich nicht, da hier diese Art
einer "Alternativen Wandflächenabdichtung" nicht geregelt ist.

2. Der Auftraggeber stellt Strom- und Wasser kostenlos zur Verfügung.

3. Die endgültige Abrechung erfolgt nach örtlichem Aufmaß, bezogen auf
die Leistungseinheite des Angebotes.

4. Die Ausführung der Leistungen erfolgt ausschließlich durch im
GETIFIX-Verbund angeschlossene Fachfirmen.

5. Es gelten weiterhin vom AG zu erbringende Voraussetzungen:
¨ Eine angebotene Abdichtung gegen "Bodenfeuchte / Nichtstauendes
Sickerwasser" setzt einen entsprechenden durchlässigen Boden voraus. Der
entsprechende Nachweis ist vom AG zu erbringen.
¨ Eine angebotene Abdichtung gegen "Druckwasser" setzt zusätzlich die
statische Auslegung der Gesamtkonstruktion auf die Belastungen aus dem
Lastfall "Druckwasser" voraus, sinngemäß auch für den Lastfall
"Aufstauendes Sickerwasser". Der entsprechende Nachweis ist vom AG zu
erbringen.
¨ Separate Beauftragung der Planung mit Erstellung eines
Instandsetzungskonzeptes. In diesem Konzept müssen beschrieben werden:
   o Abdichtungsziel in Abhängigkeit von der Nutzung
   o Abdichtungsverfahren (flächige oder partielle Gelinjektion
  innerhalb oder außerhalb des Bauwerkes)
   o Injektionsstoff
   o Injektionstechnologie
   o Belange der Standsicherheit vor, während und nach der
  Abdichtung
   o erforderliche Genehmigungen (Injektionen in den Baugrund
  unterliegen dem WHG bzw. dem
  Grundwasserschutzgesetz),
   o flankierende Maßnahmen, wie zusätzliche Trocknung,
  Sanierputzsysteme
   o Eventuelle Überwachung, Erfolgsnachweis

6. Die Planung und Einhaltung von Wärmeschutzmaßnahmen ist vom
Auftraggeber zu erbringen.

7. Für das vorliegende Angebot besteht ein Copyright, damit besteht ein
Vergütungsrecht für die Erbringung dieser planerischen Leistung, wenn
durch andere Auftragnehmer außerhalb des GETIFIX-Verbundes nach diesem
Lösungskonzept gearbeitet wird. Gleichzeitig wird in jedem Fall
diesbezüglich eine Haftung jeglicher Art ausgeschlossen, da keine
Einflussnahme auf Arbeiten von Firmen außerhalb des GETIFIX-Verbundes
gegeben ist.

D) GEWÄHRLEISTUNG

Die Gewährleistung entspricht den Festlegungen der VOB/B  13, die
Ausführung der Vergelung als "Technische Sonderlösung" gilt ausdrücklich
als vereinbart.
Es kann mit der angebotenen technischen Lösung nur die Dichtigkeit des
Bauteils/Bauwerks gegen von  außen eindringendes Wasser im unmittelbaren
Bereich der ausgeführten Vergelung gewährleistet werden, falls nicht an
anderweitig funktionsfähige Abdichtungen angeschlossen werden konnte und
keine Vollflächigkeit vorlag. Bei Bedarf können Nachinjektionen
erforderlich werden, die keinen Mangel im Sinne der VOB darstellen,
sondern von der Ausführungstechnologie bedingt sind.

Der Bieter gewährleistet die Einhaltung der handwerklichen und
technischen Regeln sowie Arbeitsschutz- und Umweltschutzvorschriften und
die einwandfreie, fachlich richtige Ausführung nach den neuesten
Technischen Merkblättern. Der Hersteller gewährleistet Materialqualität
und Stoffeigenschaften und die Eignung für die in den Technischen
Merkblättern angegebenen Einsatzgebiete.

E) Fristen
Das Angebot ist für die Beauftragung befristet gültig bis zum
........... .
Wir benötigen z.Zt. einen Vorlauf für die Eintaktung des Auftrages von
...... Wochen.

Wir hoffen, Ihnen ein interessantes Angebot unterbreitet zu haben, und
würden uns über Ihre Auftragserteilung sehr freuen.

Hiermit bestelle(n) ich (wir) die Leistungen gemäß vorliegendem Angebot:

Unterschrift des Kunden:___________________________________

Empfangsbestätigung:

Hiermit bestätigen wir/ich, die Vertragsgrundlage VOB (Teil DIN 1862)
als Anlage zu diesem Angebot erhalten und zur Kennt5nis genommen zu
haben.

Unterschrift des Kunden  _________________________

  ___________________  _________________
  Datum  Ort
